# Pauschale Erhaltung Ausstattung BAB - MD
Angebotsaufforderung (GAEB DA XML 3.2, DA83)
Projekt: A-P0331-00
Währung: EUR
Vergabeart: Öffentliche Ausschreibung
Eröffnung: 24.06.2026 00:00:00
Ende der Zuschlagsfrist: 24.07.2026
Ausführungsbeginn: 01.08.2026
Ausführungsende: 31.07.2028
Auftraggeber: Autobahn GmbH des Bundes, Niederlassung Ost (Halle/Saale), Außenstelle Magdeburg, AdB-NL Ost, ASt. Magdeb.,Kantstr.3, 03904 Magdeburg, Kantstraße 3 (City Carré), 03904 Magdeburg; Vergabenummer: ST0426RVSE10
Erstellt mit: GXML Toolbox V3.3 R20230829, iTWO_64 V25.0.650, 27.05.2026

## ST0426RVSE10 Einzelstellen Schutzeinrichtungen Bereich Süd
Datum: 27.05.2026
WaGr: 99_99_01

### Abschnitt 00 Bauvorbereitung

#### Unterabschnitt 00.00 Baustellenvorbereitung

**00.00.0001 Beweissicherg./ Zustandsfeststellg.**
Vor, während und nach Bauausführung sind im
Wirkungsbereich der Baumaßnahme Beweissicherungen/
Zustandsfeststellungen durchzuführen.  Die
Beweissicherungen/ Zustandsfeststellungen haben sich
z.B. auf Grundstücke, Verkehrswegge und sonstige
bauliche Anlagen, Grundstücksbegrenzungen und die
Vegetation zu beziehen.
Über die örtlichen Aufnahmen sind schriftliche
Protokolle (einschl. Einmessung von Schadstellen) sowie
Fotodokumentation über den baulichen Zustand sämtlicher
Anlagen zu erstellen. Die Protokolle sind vom AN und AG
gegenzuzeichnen.  Die Fotos sind datumsbezogen zu
dokumentieren.
Lieferung der Protokolle zweifach und einfach digital
im Format .pdf.
Lieferung der Fotodokumentation zweichfach als
Farbausdruck und einfach als Digitalfotos im Format
.jpg, Auflösung mind. 2816 x 2112 auf CD.
Menge: 35,000 St

**00.00.0002 Beleuchtung der Baustelle**
Beleuchtung der Baustelle liefern, einrichten,
vorhalten, bei Bedarf umsetzen und beräumen.
Beleuchtung gemäß Allg. Rundschreiben Straßenbau
Nr-17/2009 ausführen. (Der Verkehrsteilnehmer darf durch
die Beleuchtung des Arbeitsbereiches nicht negativ
beeinflusst werden.)
Position gilt für die Ausführung der Bauleistungen
während der Nachtbaustellen innerhalb der gesamten
Baumaßnahme.
Menge: 12,000 St

**00.00.0003 Einholung Leitungsbestand**
Aufwendungen für die Einholung des aktuellen
Leitungsbestandes und der Schachtgenehmigungen bei den
Versorgungsträgern.  Die anfallenden Aufwendungen und
Gebühren sind einzurechnen.
Menge: 35,000 St

**00.00.0004 Suchgraben herstellen**
Suchgraben nach Unterlagen des AG einschließlich Handschachtung herstellen.
Aushub zur Wiederverwendungseitlich lagern.
Beschreibung der Homogenbereiche nach
Unterlagen des AG. Abgerechnet wird nach Abtragsproﬁlen. Grabentiefe über 1,25 bis 1,75 m.
Nur Handschachtung.
Straßenauĩruch wird gesondert vergütet.
Seitlich gelagerten Boden einbauen und verdichten.
Menge: 50,000 m3

**00.00.0005 Flächen beräumen**
Flächen im Baufeld (Fahrbahnrand), die zum Neubau bzw.
Umrüstung der Schutzeinrichtungen dringend benötigt
werden, abräumen. Strauch- und Baumbestand sowie
sonstiger Aufwuchs bis zu 0,10 m Stammdurchmesse, 1,00
m über dem Erdboden gemessen, einschließlich Wurzelwerk.
Holzreste, Steine, Betonreste. Reinigung der Fahrbahnränder (besenrein).Gesamtes Räumgut der
Wiederverwendung/ Verwertung nachWahl des AN
zuführen. Maximal  1  m von der Fahrbahnkante im Bankett bzw.  an Verschwenkungsbereichen Frostschutzmaterial  0/32  zur Verfüllung von der Beräumung entstandenen Löcher liefern, einbauen und verdichten.
Menge: 7000,000 m2

**00.00.0006 Zulage Nachtarbeit**
Zulage für Mehraufwand jeglicher Art zur
vertragsgemäßen Leistungsbringung bei
angwiesener Nachtarbeit (Beauftragung durch
AG), je Arbeitskolonne bei Arbeitszeit von
21.00 bis 6:00 Uhr
Menge: 25,000 d

**00.00.0007 Zulage Sonn+Feiertagsarbeit**
Zulage für Mehraufwand jeglicher Art zur
vertragsgemäßen Leistungsbringung bei
angwiesener Nachtarbeit
(Beauftragung durch AG), an Sonn+ und Feiertagen; je Arbeitskolonne
Menge: 25,000 d

#### Unterabschnitt 00.01 Technische Vorbereitung

**00.01.0001 Feststellung der Lage**
Feststellung der Lage und Tiefenlage der vorhandenen
Schächte und Leitungen (z.B. RW-Kanal, Drainage,
Straßenentwässerung, Durchlässe, FM-Kabel) im
Baubereich auf Grundlage der vom AG zur Verfügung
gestellten Planunterlagen vor Beginn der Bautätigkeit.
Festlegung der Lage der Pfosten der SE gemeinsam mit AG
vor Baubeginn (dafür erforderliche Verkehrssicherung
wird gesondert vergütet). Aufwendungen zur Kennzeichnung der Leitungen für das ausführende Personal zur Vermeidung von Schäden während der Baudurchführung sind einzurechnen.
Menge: 30,000 St

**00.01.0002 Lichtbilder über Bauablauf**
Lichtbilder über den wesentlichen Bauablauf in
digitalisierter Form (Auflösung mindestens 1024 x 768
Pixel, 24 Farben) mit Digitalkamera herstellen und auf
mit dem AG abgestimmten Datenträger (CD oder DVD)
liefern. Das Komprimierungsverhältnis bzw. die
Bildqualität ist so zu wählen, dass durch die
Komprimierung keine für den Sachverhalt wesentlichen
Bildinformationen verloren gehen.  Die Fotos ist
entsprechend Inhalt (einschl. Datumsangabe) zu benenne
Menge: 250,000 St

### Abschnitt 01 Verkehrssicherung

#### Unterabschnitt 01.00 Technische Vorbereitung

**01.00.0001 Anpassung u. Erstellg v. VZ-Plänen**
Änderung der Verkehrszeichenplänen (VZ-Plänen) auf
Grundlage der Regelpläne der RSA und sonstiger
Planungsunterlagen. Anpassung der zur Verfügung gestellten Muster an die örtliche Situation
mit Darstellung der Bestandsbeschilderung. Beantragung
der VAO. Einzurechnen sind alle dafür erforderlichen
Leistungen,  Materialien unter Berücksichtigung der
Grundlagen für die Planung von Arbeitsstellen auf
Autobahnen. Teilnahme an Verkehrsbesprechungen sowie Durchführung von Absprachen mit den zuständigen
Behörden. Anfallende Gebühren für die Beantragung der VAO werden gesondert vergütet.
Menge: 25,000 St

**01.00.0002 Verkehrsrechtliche Anordnung**
Verkehrsrechtliche Anordnung für Einrichtung und Be-
trieb der Verkehrssicherung nach Unterlagen des AG einholen und zugehörige Unterlagen erstellen.

Erforderliche
Ortsbesichtigungen zur Erstellung der Planunterlagen
durchführen.
Menge: 25,000 St

#### Unterabschnitt 01.01 VKS kürz. Dauer Ortsbegehung

**01.01.0001 Verk.sich. kürzerer Dauer durchf.*VZ-Plan des AG stat. Arbeitsst.*bei Tageslicht Anordnung n. Unt.**
StL-Nr. 2110513591199110
Verkehrssicherung an Arbeitsstellen von kürzerer Dauer
betriebsfertig aufbauen, vorhalten, warten, instand
setzen, betreiben und abbauen. Vorübergehende Verkehrssicherungsmaßnahmen durchführen.
Nach RSA, Regelplan 'DIII/1r oder DIII/1l'

Nach Verkehrszeichenplan des AG.
Für stationäre Arbeitsstelle.
Länge des Arbeitsbereiches 'bis 300m'

Gesamtdauer der Verkehrsführung '2h'

Bei Tageslicht.
Verkehrsrechtliche Anordnung nach Unterlagen des AG
einholen und zugehörige Unterlagen erstellen. Erforderliche Ortsbesichtigungen zur Erstellung der Planunterlagen für die verkehrsrechtliche Anordnung durchführen.
Menge: 12,000 St
Leistungsbereichkatalog: 105

#### Unterabschnitt 01.02 VKS kürz. Dauer Bau

**01.02.0001 Verk.sich. kürzerer Dauer durchf.*VZ-Plan des AG stat. Arbeitsst.*bei Tageslicht Anordnung n. Unt.**
StL-Nr. 2110513591199110
Verkehrssicherung an Arbeitsstellen von kürzerer Dauer
betriebsfertig aufbauen, vorhalten, warten, instand
setzen, betreiben und abbauen. Vorübergehende Verkehrssicherungsmaßnahmen durchführen.
Nach RSA, Regelplan 'DII/1l oder DIII/1r'

Nach Verkehrszeichenplan des AG.
Für stationäre Arbeitsstelle.
Länge des Arbeitsbereiches 'bis 300m'

Gesamtdauer der Verkehrsführung 'bis 12h'

Bei Tageslicht.
Verkehrsrechtliche Anordnung nach Unterlagen des AG
einholen und zugehörige Unterlagen erstellen. Erforderliche Ortsbesichtigungen zur Erstellung der Planunterlagen für die verkehrsrechtliche Anordnung durchführen.
Menge: 40,000 St
Leistungsbereichkatalog: 105

**01.02.0002 Verk.sich. kürzerer Dauer durchf.*VZ-Plan des AG stat. Arbeitsst.*bei Dunkelheit Anordnung n. Unt.**
StL-Nr. 2110513591199210
Verkehrssicherung an Arbeitsstellen von kürzerer Dauer
betriebsfertig aufbauen, vorhalten, warten, instand
setzen, betreiben und abbauen. Vorübergehende Verkehrssicherungsmaßnahmen durchführen.
Nach RSA, Regelplan 'DIV/1l oder DIV/1r'

Nach Verkehrszeichenplan des AG.
Für stationäre Arbeitsstelle.
Länge des Arbeitsbereiches 'bis 300m'

Gesamtdauer der Verkehrsführung 'bis 12h'

Bei Dunkelheit.
Verkehrsrechtliche Anordnung nach Unterlagen des AG
einholen und zugehörige Unterlagen erstellen. Erforderliche Ortsbesichtigungen zur Erstellung der Planunterlagen für die verkehrsrechtliche Anordnung durchführen.
Menge: 20,000 St
Leistungsbereichkatalog: 105

**01.02.0003 Verk.sich. kürzerer Dauer durchf.*VZ-Plan des AG stat. Arbeitsst.*bei Tageslicht Anordnung n. Unt.**
StL-Nr. 2110513591199110
Verkehrssicherung an Arbeitsstellen von kürzerer Dauer
betriebsfertig aufbauen, vorhalten, warten, instand
setzen, betreiben und abbauen. Vorübergehende Verkehrssicherungsmaßnahmen durchführen.
Nach RSA, Regelplan 'DIII/2'

Nach Verkehrszeichenplan des AG.
Für stationäre Arbeitsstelle.
Länge des Arbeitsbereiches 'bis 300m'

Gesamtdauer der Verkehrsführung 'bis 12h'

Bei Tageslicht.
Verkehrsrechtliche Anordnung nach Unterlagen des AG
einholen und zugehörige Unterlagen erstellen. Erforderliche Ortsbesichtigungen zur Erstellung der Planunterlagen für die verkehrsrechtliche Anordnung durchführen.
Menge: 10,000 St
Leistungsbereichkatalog: 105

**01.02.0004 Verk.sich. kürzerer Dauer durchf.*VZ-Plan des AG stat. Arbeitsst.*Anordnung n. Unt.**
StL-Nr. 2110513591199010
Verkehrssicherung an Arbeitsstellen von kürzerer Dauer
betriebsfertig aufbauen, vorhalten, warten, instand
setzen, betreiben und abbauen. Vorübergehende Verkehrssicherungsmaßnahmen durchführen.
Nach RSA, Regelplan 'AS-Bereich inklusive Umleitungsstrecke'

Nach Verkehrszeichenplan des AG.
Für stationäre Arbeitsstelle.
Länge des Arbeitsbereiches 'bis 300m'

Gesamtdauer der Verkehrsführung 'bis 12h'

Verkehrsrechtliche Anordnung nach Unterlagen des AG
einholen und zugehörige Unterlagen erstellen. Erforderliche Ortsbesichtigungen zur Erstellung der Planunterlagen für die verkehrsrechtliche Anordnung durchführen.
Menge: 5,000 St
Leistungsbereichkatalog: 105

#### Unterabschnitt 01.03 VKS längerer Dauer

**01.03.0001 Verkehrssicherung läng.Dauer durchf Arbeitsstelle*VZ-Plan des AG*Geb. auf Nachweis**
StL-Nr. 2110513011099092
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Verkehrssicherung umsetzen 'ASMD D I / 5l red'

Länge des Arbeitsbereiches 'bis 300m'

Einsatzzeit 'bis 14 Tage'

Verkehrsrechtliche Anordnung nach Unterlagen des AG
einholen und zugehörige Unterlagen erstellen. Erforderliche Ortsbesichtigungen zur Erstellung der Planunterlagen für die verkehrsrechtliche Anordnung durchführen.
Anfallende Gebühren für verkehrsrechtliche Anordnung
werden auf Nachweis erstattet.
Menge: 2,000 St
Leistungsbereichkatalog: 105

**01.03.0002 Verkehrssicherung läng.Dauer durchf Arbeitsstelle*VZ-Plan des AG*Geb. auf Nachweis**
StL-Nr. 2110513011099092
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Verkehrssicherung umsetzen 'ASMD D I / 1l red'

Länge des Arbeitsbereiches 'bis 300m'

Einsatzzeit 'bis 14 Tage'

Verkehrsrechtliche Anordnung nach Unterlagen des AG
einholen und zugehörige Unterlagen erstellen. Erforderliche Ortsbesichtigungen zur Erstellung der Planunterlagen für die verkehrsrechtliche Anordnung durchführen.
Anfallende Gebühren für verkehrsrechtliche Anordnung
werden auf Nachweis erstattet.
Menge: 10,000 St
Leistungsbereichkatalog: 105

**01.03.0003 Verkehrssicherung läng.Dauer durchf Arbeitsstelle*VZ-Plan des AG*Geb. auf Nachweis**
StL-Nr. 2110513011099092
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Verkehrssicherung umsetzen 'ASMD D I / 4 red'

Länge des Arbeitsbereiches 'bis 300m'

Einsatzzeit 'bis 14 Tage'

Verkehrsrechtliche Anordnung nach Unterlagen des AG
einholen und zugehörige Unterlagen erstellen. Erforderliche Ortsbesichtigungen zur Erstellung der Planunterlagen für die verkehrsrechtliche Anordnung durchführen.
Anfallende Gebühren für verkehrsrechtliche Anordnung
werden auf Nachweis erstattet.
Menge: 2,000 St
Leistungsbereichkatalog: 105

**01.03.0004 Verkehrssicherung läng.Dauer durchf Arbeitsstelle*VZ-Plan des AG*Geb. auf Nachweis**
StL-Nr. 2110513011099092
Verkehrssicherung von längerer Dauer betriebsfertig
aufbauen, vorhalten, warten, instand setzen, betreiben
und abbauen. Vorübergehende Verkehrssicherungsmaßnahmen
durchführen. Die Kontrolle der Verkehrssicherung wird
nicht gesondert vergütet. Vorübergehende Markierung,
transportable Lichtsignalanlage, bauliches Leitelement,
mobile Stauwarnanlage, LED-Anzeigetafel und transportable Schutzeinrichtung werden gesondert vergütet.
Verkehrssicherung an Arbeitsstelle.
Nach Verkehrszeichenplan des AG.
Verkehrssicherung umsetzen 'ASMD D I / 1r red'

Länge des Arbeitsbereiches 'bis 300m'

Einsatzzeit 'bis 14 Tage'

Verkehrsrechtliche Anordnung nach Unterlagen des AG
einholen und zugehörige Unterlagen erstellen. Erforderliche Ortsbesichtigungen zur Erstellung der Planunterlagen für die verkehrsrechtliche Anordnung durchführen.
Anfallende Gebühren für verkehrsrechtliche Anordnung
werden auf Nachweis erstattet.
Menge: 10,000 St
Leistungsbereichkatalog: 105

**01.03.0005 Längsmarkierung Typ II herstellen*Breite 0,15 m Folie,Gew.o.Kunst*mind. P 6*Markierung entf.**
StL-Nr. 2110533292502901
Längsmarkierung Typ II einschl. evtl. Sperrflächenumrandung als vorübergehende Markierung herstellen, warten und instand setzen. Vormarkieren. Vorübergehende
Verkehrssicherungsmaßnahmen durchführen. Abgerechnet
wird der markierte Strich, bei Doppelstrichen zwei
Striche.
Markierung 'Durchgehend als Fahrbahnbegrenzung'

Strichbreite = 0,15 m.
Markierungssystem aus Folie, Gewebe- oder Kunststoffträger.
Verkehrsklasse mindestens P 6.
Markierung auf 'Asphaltdeckschicht oder Betondeckschicht'

Markierung entfernen. Abfall aufnehmen und nach Wahl
des AN verwerten.
Menge: 5000,000 m
Leistungsbereichkatalog: 105

**01.03.0006 Verk.sich. vorhalten (Zul.)**
vorhalten der Verkehrssicherung längerer Dauer bei einem Zeitraum größer 14 Tage. Zulage zur Position 01.03.0001 bis 01.03.0003
Menge: 50,000 d

#### Unterabschnitt 01.04 Zusatzbeschilderung

**01.04.0001 Verkehrsschild aufbauen u. abbauen Ronde,Dreie.Quad.*Größe 3 Typ RA3, C*Höhe 2,00 m**
StL-Nr. 21105203135003
Verkehrsschild aufbauen und abbauen. Vorhalten, Kontrolle, Wartung und Instandsetzung werden gesondert
vergütet. Aufstellvorrichtung nach statischen Erfordernissen. Vorübergehende Verkehrssicherungsmaßnahmen
durchführen. 70 v. H. des Preises werden nach Aufbau,
der Rest nach Abbau vergütet.
Verkehrsschild = Ronde, Dreieck, Quadrat.
Größe 3.
Retroreflektierend mit Folie Klasse RA3, Aufbau C.
Aufstellhöhe über der Verkehrsfläche = 2,00 m.
Menge: 50,000 St
Leistungsbereichkatalog: 105

**01.04.0002 Absp.g.,Warneinr. aufb. u. abb.*Versorg. Wahl AN**
StL-Nr. 21105405990001
Absperrgerät oder Warneinrichtung betriebsfertig aufbauen und abbauen. Vorhalten, Kontrolle, Wartung, In-
standsetzung und Betreiben werden gesondert vergütet.
Vorübergehende Verkehrssicherungsmaßnahmen durchführen.
70 v. H. des Preises werden nach betriebsfertigem Aufbau, der Rest nach Abbau vergütet.
Absperrgerät oder Warneinrichtung 'zusätzlicher LED-Vorwarner, Gesamtdauer der Vorhaltung bis 12h'

Energieversorgung nach Wahl des AN.
Menge: 10,000 St
Leistungsbereichkatalog: 105

**01.04.0003 Absp.g.,Warneinr. aufb.,abb.u.vorh. Schr.bake eins.*Typ RA2 mit Blitzlicht*Versorg. Wahl AN über 7 b. 14 Tage**
StL-Nr. 2110541501250103
Absperrgerät oder Warneinrichtung betriebsfertig aufbauen, vorhalten, warten, instand setzen, betreiben und
abbauen. Vorübergehende Verkehrssicherungsmaßnahmen
durchführen. Die Kontrolle wird gesondert vergütet.
Schraffenbake Größe 1000 x 250 mm einseitig.
Mit retroreflektierender Folie Klasse RA2.
Mit Blitzlicht, WL5.
Energieversorgung nach Wahl des AN.
Einsatzzeit über 7 bis 14 Tage.
Menge: 50,000 St
Leistungsbereichkatalog: 105

**01.04.0004 Absp.g.,Warneinr. aufb.,abb.u.vorh. Schr.bake eins.*Typ RA2 über 7 b. 14 Tage**
StL-Nr. 2110541501200003
Absperrgerät oder Warneinrichtung betriebsfertig aufbauen, vorhalten, warten, instand setzen, betreiben und
abbauen. Vorübergehende Verkehrssicherungsmaßnahmen
durchführen. Die Kontrolle wird gesondert vergütet.
Schraffenbake Größe 1000 x 250 mm einseitig.
Mit retroreflektierender Folie Klasse RA2.
Einsatzzeit über 7 bis 14 Tage.
Menge: 200,000 St
Leistungsbereichkatalog: 105

### Abschnitt 02 FRS

#### Unterabschnitt 02.00 Demontage FRS

**02.00.0001 SE aus Stahl abbauen**
Schutzeinrichtung
(SE) aus Stahl einschließlich sämtlicher Einzelteile
abbauen.
Holm Profil B. Mit Pfosten, Abstand = 4,00 m.
Pfosten in Boden, Homogenbereich HB 1 - FRS.
Pfostenlöcher entsprechend der sie umgebenden Fläche
schließen. Pfostenlänge bis 1900 mm.
Konstruktionsteile nach Wahl des AN verwerten.
Menge: 1200,000 m

**02.00.0002 SE aus Stahl abbauen**
Schutzeinrichtung
(SE) aus Stahl einschließlich sämtlicher Einzelteile
abbauen.
Holm Profil B. Mit Pfosten, Abstand = 2,00 m.
Pfosten in Boden, Homogenbereich HB 1 - FRS.
Pfostenlöcher entsprechend der sie umgebenden Fläche
schließen. Pfostenlänge bis 1900 mm.
Konstruktionsteile nach Wahl des AN verwerten.
Menge: 1400,000 m

**02.00.0003 SE aus Stahl abbauen**
Schutzeinrichtung
(SE) aus Stahl einschließlich sämtlicher Einzelteile
abbauen.
Holm Profil B. Mit Pfosten, Abstand = 1,33 m.
Pfosten in Boden, Homogenbereich HB 1 - FRS.
Pfostenlöcher entsprechend der sie umgebenden Fläche
schließen. Pfostenlänge bis 1900 mm.
Konstruktionsteile nach Wahl des AN verwerten.
Menge: 650,000 m

**02.00.0004 AEK aus Stahl abbauen**
Anfangs-/Endkonstruktion (AEK) aus Stahl abbauen.
Anfangskonstruktion.
SE = Einfache Schutzplanke, einfache Distanzschutzplanke, doppelte Distanzschutzplanke oder Eco-Safe.
Holm Profil B.
Regelabsenkung 12,00 m.
Pfosten in Boden, Homogenbereich HB 1 - FRS.
Pfostenlöcher entsprechend der sie umgebenden Fläche
schließen.
Konstruktionsteile nach Wahl des AN verwerten.
Menge: 25,000 St

**02.00.0005 AEK aus Stahl abbauen**
Anfangs-/Endkonstruktion (AEK) aus Stahl abbauen.
Anfangskonstruktion.
SE = Einfache Schutzplanke, einfache Distanzschutzplanke, doppelte Distanzschutzplanke oder Eco-Safe.
Holm Profil B.
Kurzabsenkung 4,37 m mit zusatzpfosten.
Pfosten in Boden, Homogenbereich HB 1 - FRS.
Pfostenlöcher entsprechend der sie umgebenden Fläche
schließen.
Konstruktionsteile nach Wahl des AN verwerten.
Menge: 25,000 St

**02.00.0006 Leitpfosten abbauen**
Leitpfosten abbauen.
Abbauteil = Aufsatzleitpfosten.
Abbauteile nach Wahl des AN
Menge: 200,000 St

**02.00.0007 Leitpfosten abbauen**
Leitpfosten abbauen.
Abbauteil = Eingrableitpfosten.
Erforderliche Erdarbeiten ausführen.  Vorhandene Pfostenlöcher entsprechend der sie umgebenden Fläche
schließen. Abbauteile nach Wahl des AN verwerten.
Menge: 200,000 St

**02.00.0008 Schutzpl.-Pfosten erschw.abb.(Zul.)**
Schutzplanken-Pfosten unter erschwerten Bedingungen abbauen.  Pfostenlöcher entsprechend der sie umgebenden
Fläche schließen. Vergütet wird der Mehraufwand gegenüber der durchlaufenden Konstruktion.
Erschwernis 'Plattenpfosten, Pfosten größer 1900mm,
Steckpfosten ' Pfosten in Boden, Homogenbereich HB 1 - FRS. Abbauteile nach Wahl des AN verwerten.
Menge: 120,000 St

**02.00.0009 Schutzpl.-Pfosten erschw.abb.(Zul.)**
Schutzplanken-Pfosten unter erschwerten Bedingungen abbauen.  Pfostenlöcher entsprechend der sie umgebenden
Fläche schließen. Vergütet wird der Mehraufwand gegenüber der durchlaufenden Konstruktion.
Erschwernis 'HGT, MÜ (gebohrt), Pflaster '
Pfosten in Boden bzw. Fels, Homogenbereich HB 2 - FRS
bis Homogenbereich HB 3 - FRS.
Abbauteile nach Wahl des AN verwerten.
Menge: 120,000 St

**02.00.0010 Kopfbogen demontieren**
Kopfbogen des FRS aus Stahl abbauen.
Konstruktionsteile nach Wahl des AN verwerten.
Menge: 25,000 St

#### Unterabschnitt 02.01 FRS Rand

**02.01.0001 SE am äußeren Fahrbahnrand herst.**
Schutzeinrichtung (SE) am äußeren Fahrbahnrand einschließlich erforderlicher systembedingter Arbeiten
herstellen. Abgerechnet wird die Baulänge. SE nach den
"Technischen Kriterien für den Einsatz von Fahrzeug-
Rückhaltesystemen in Deutschland". SE aus Stahl.
Aufhaltestufe mindestens H1. Wirkungsbereichsklasse maximal W4. Anprallheftigkeitsstufe  =  A.
Schutzeinrichtung ohne gelöste Teile mit einer Masse
größer 2 kg im Anprallversuch nach DIN EN
1317. Schutzeinrichtung ohne formaggressive Teile.
Schutzeinrichtung mit Nachweis für den Einsatz bei beengten Verhältnissen (schmales Bankett) an abfallender
Böschung. Aufstellung in Boden, Homogenbereich HB 1- FRS.
Menge: 2000,000 m

**02.01.0002 SE am äußeren Fahrbahnrand herst.**
Schutzeinrichtung (SE) am äußeren Fahrbahnrand einschließlich erforderlicher systembedingter Arbeiten
herstellen. Abgerechnet wird die Baulänge. SE nach den
"Technischen Kriterien für den Einsatz von Fahrzeug-
Rückhaltesystemen in Deutschland". SE aus Stahl.
Aufhaltestufe mindestens H1. Wirkungsbereichsklasse maximal W3. Anprallheftigkeitsstufe  =  A.
Schutzeinrichtung ohne gelöste Teile mit einer Masse
größer 2 kg im Anprallversuch nach DIN EN
1317. Schutzeinrichtung ohne formaggressive Teile.
Schutzeinrichtung mit Nachweis für den Einsatz bei beengten Verhältnissen (schmales Bankett) an abfallender
Böschung. Aufstellung in Boden, Homogenbereich HB 1- FRS.
Menge: 1000,000 m

**02.01.0003 SE am äußeren Fahrbahnrand herst.**
Schutzeinrichtung (SE) am äußeren Fahrbahnrand einschließlich erforderlicher systembedingter Arbeiten
herstellen. Abgerechnet wird die Baulänge. SE nach den
"Technischen Kriterien für den Einsatz von Fahrzeug-
Rückhaltesystemen in Deutschland". SE aus Stahl.
Aufhaltestufe mindestens H2. Wirkungsbereichsklasse maximal W4. Anprallheftigkeitsstufe  =  A.
Schutzeinrichtung ohne gelöste Teile mit einer Masse
größer 2 kg im Anprallversuch nach DIN EN
1317. Schutzeinrichtung ohne formaggressive Teile.
Schutzeinrichtung 'Schutzeinrichtung Höhe der SE über
Fahrbahnoberkante 1,15m '. Aufstellung in Boden, Homogenbereich HB 1- FRS.
Menge: 300,000 m

**02.01.0004 SE am äußeren Fahrbahnrand herst.**
Schutzeinrichtung (SE) am äußeren Fahrbahnrand einschließlich erforderlicher systembedingter Arbeiten
herstellen. Abgerechnet wird die Baulänge. SE nach den
"Technischen Kriterien für den Einsatz von Fahrzeug-
Rückhaltesystemen in Deutschland". SE aus Stahl.
Aufhaltestufe mindestens H2. Wirkungsbereichsklasse maximal W4. Anprallheftigkeitsstufe  =  B.
Schutzeinrichtung ohne gelöste Teile mit einer Masse
größer 2 kg im Anprallversuch nach DIN EN
1317. Schutzeinrichtung ohne formaggressive Teile.
Schutzeinrichtung 'Schutzeinrichtung Höhe über
Fahrbahnoberkante 0,9 m '. Aufstellung in Boden, Homogenbereich HB 1- FRS.
Menge: 300,000 m

**02.01.0005 SE am äußeren Fahrbahnrand herst.**
Schutzeinrichtung (SE) am äußeren Fahrbahnrand einschließlich erforderlicher systembedingter Arbeiten
herstellen. Abgerechnet wird die Baulänge. SE nach den
"Technischen Kriterien für den Einsatz von Fahrzeug-
Rückhaltesystemen in Deutschland". SE aus Stahl.
Aufhaltestufe mindestens N2. Wirkungsbereichsklasse maximal W4. Anprallheftigkeitsstufe  =  B.
Schutzeinrichtung ohne gelöste Teile mit einer Masse
größer 2 kg im Anprallversuch nach DIN EN
1317. Schutzeinrichtung ohne formaggressive Teile.
Schutzeinrichtung 'Schutzeinrichtung Höhe über
Fahrbahnoberkante 0,9 m '. Aufstellung in Boden, Homogenbereich HB 1- FRS.
Menge: 300,000 m

**02.01.0006 AEK für FRS herstellen**
Anfangs-/Endkonstruktion (AEK) für Fahrzeug Rückhaltesystem (FRS) einschließlich erforderlicher systembedingter Arbeiten herstellen.  AEK nach den
"Technischen Kriterien für den Einsatz von
Fahrzeugrückhaltesystemen in Deutschland".
AEK an OZ '02.01.0001 und 02.01.0002 '
Leistungsklasse mindestens P2 A, einbahnig.
Dauerhafte seitliche Auslenkung Da = Klasse
x1. Dauerhafte seitliche Auslenkung Dd = Klasse
y1. Klasse des Abprallbereiches Z1.
Anprallheftigkeitsstufe  =  A.
Aufstellung in Boden, Homogenbereich HB 1- FRS.
Menge: 30,000 St

**02.01.0007 ÜK/ÜE für FRS herstellen (Zulage)**
Übergangskonstruktion (ÜK) oder Übergangselement (ÜE)
für Fahrzeug-Rückhaltesystem (FRS) einschließlich erforderlicher systembedingter Arbeiten herstellen.  Vergütet wird der Mehraufwand gegenüber der Herstellung
der angegebenen Position als Zulage. ÜK/ÜE nach den
"Technischen Kriterien für den Einsatz von Fahrzeug-
Rückhaltesystemen in Deutschland".
Zulage zu OZ '02.01.0001 ' ÜK/ÜE von H1 auf H1.
ÜK/ÜE von OZ '02.01.0001' ÜK/ÜE auf OZ '02.01.0002 '
Aufstellung in Boden, Homogenbereich HB 1 - FRS.
Menge: 10,000 St

**02.01.0008 ÜK/ÜE für FRS herstellen (Zulage)**
Übergangskonstruktion (ÜK) oder Übergangselement (ÜE)
für Fahrzeug-Rückhaltesystem (FRS) einschließlich erforderlicher systembedingter Arbeiten herstellen.  Vergütet wird der Mehraufwand gegenüber der Herstellung
der angegebenen Position als Zulage. ÜK/ÜE nach den
"Technischen Kriterien für den Einsatz von Fahrzeug-
Rückhaltesystemen in Deutschland". Zulage zu OZ
'02.01.0001'ÜK von H1 auf H2. ÜK/ÜE von OZ '02.01.0001'
ÜK/ÜE auf OZ '02.01.0003 ' Aufstellung in
Boden, Homogenbereich HB 1 - FRS.
Menge: 10,000 St

**02.01.0009 ÜK/ÜE für FRS herstellen (Zulage)**
Übergangskonstruktion (ÜK) oder Übergangselement (ÜE)
für Fahrzeug-Rückhaltesystem (FRS) einschließlich erforderlicher systembedingter Arbeiten herstellen.  Vergütet wird der Mehraufwand gegenüber der Herstellung
der angegebenen Position als Zulage.
ÜK/ÜE nach den "Technischen Kriterien für den Einsatz von Fahrzeug-Rückhaltesystemen in Deutschland". Zulage zu OZ
'02.01.0001 'ÜK von H1 auf H2. ÜK/ÜE von OZ '02.01.0001 '
ÜK/ÜE auf OZ '02.01.0004 ' Aufstellung in
Boden, Homogenbereich HB 1 - FRS.
Menge: 10,000 St

**02.01.0010 ÜK/ÜE für FRS herstellen (Zulage)**
Übergangskonstruktion (ÜK) oder Übergangselement (ÜE)
für Fahrzeug-Rückhaltesystem (FRS) einschließlich erforderlicher systembedingter Arbeiten herstellen.  Vergütet wird der Mehraufwand gegenüber der Herstellung
der angegebenen Position als Zulage.
ÜK/ÜE nach den "Technischen Kriterien für den Einsatz von Fahrzeug-Rückhaltesystemen in Deutschland".
Zulage zu OZ '02.01.0003' ÜK/ÜE von H2 auf H2.
ÜK/ÜE von OZ '02.01.0003 ' ÜK/ÜE auf OZ '02.01.0004 '
Aufstellung in Boden, Homogenbereich HB 1 - FRS.
Menge: 10,000 St

**02.01.0011 ÜK/ÜE an vorhand. FRS herst. (Zul.)**
Übergangskonstruktion (ÜK) oder Übergangselement (ÜE)
an vorhandenes Fahrzeugrückhaltesystem
(FRS) einschließlich erforderlicher systembedingter Arbeiten herstellen. Vergütet wird der Mehraufwand gegenüber der Herstellung der angegebenen Position als Zulage. ÜK/ÜE nach den "Technischen Kriterien für den Einsatz von Fahrzeug-Rückhaltesystemen in Deutschland".
Zulage zu OZ '02.01.0001 und 02.01.0002 '
ÜK/ÜE an 'EDSP, ESP ' Holm Profil B.
Aufstellung in Boden, Homogenbereich HB 1 - FRS.
Menge: 10,000 St

**02.01.0012 ÜK/ÜE an vorhand. FRS herst. (Zul.)**
Übergangskonstruktion (ÜK) oder Übergangselement (ÜE)
an vorhandenes Fahrzeugrückhaltesystem
(FRS) einschließlich erforderlicher systembedingter Arbeiten herstellen. Vergütet wird der Mehraufwand gegenüber der Herstellung der angegebenen Position als Zulage. ÜK/ÜE nach den "Technischen Kriterien für den Einsatz von Fahrzeug-Rückhaltesystemen in Deutschland".
Zulage zu OZ '02.01.0003 '
ÜK/ÜE an vorhandene EDSP 2,00.
Holm Profil B. Aufstellung in
Boden, Homogenbereich HB 1 - FRS.
Menge: 10,000 St

**02.01.0013 ÜK/ÜE an vorhand. FRS herst. (Zul.)**
Übergangskonstruktion (ÜK) oder Übergangselement (ÜE)
an vorhandenes Fahrzeugrückhaltesystem
(FRS) einschließlich erforderlicher systembedingter Arbeiten herstellen. Vergütet wird der Mehraufwand gegenüber der Herstellung der angegebenen Position als Zulage. ÜK/ÜE nach den  "Technischen Kriterien für den Einsatz von Fahrzeug-Rückhaltesystemen in Deutschland".
Zulage zu OZ '02.01.0004 '
ÜK/ÜE an vorhandene EDSP 2,00.
Holm Profil B.
Aufstellung in Boden, Homogenbereich HB 1 - FRS.
Menge: 10,000 St

#### Unterabschnitt 02.02 FRS Mittelstreifen

**02.02.0001 SE im Mittelstreifen herstellen**
Schutzeinrichtung (SE) im Mittelstreifen einschließlich
erforderlicher systembedingter Arbeiten herstellen.
Regelquerschnitt nach Unterlagen des AG.
SE nach den "Technischen Kriterien für den Einsatz von Fahrzeug-Rückhaltesystemen in Deutschland ".
SE aus Stahl.
Aufhaltestufe mindestens H 2.
Wirkungsbereichsklasse maximal W 4.
Anprallheftigkeitsstufe = A .
Einseitige Schutzeinrichtung mit getrennter Wirkung
einseitig aufgestellt.
Abgerechnet wird die Baulänge für die einseitige Aufstellung. Aufstellung in Boden,
Homogenbereich HB 1 - FRS.
Schutzeinrichtung ohne gelöste Teile mit einer Masse
größer 2 kg im Anprallversuch nach DIN EN 1317. Schutzeinrichtung ohne formaggressive Teile.
Schutzeinrichtung ' geprüft auch für Aufhaltestufe
H4b. Höhe über OK Fahrbahn 1,15 m '
Menge: 500,000 m

**02.02.0002 SE im Mittelstreifen herstellen**
Schutzeinrichtung (SE) im Mittelstreifen einschließlich
erforderlicher systembedingter Arbeiten herstellen.
Regelquerschnitt nach Unterlagen des AG.
SE nach den "Technischen Kriterien für den Einsatz von Fahrzeug-Rückhaltesystemen in Deutschland ".
SE aus Stahl.
Aufhaltestufe mindestens H 2.
Wirkungsbereichsklasse maximal W 3.
Anprallheftigkeitsstufe = A .
Einseitige Schutzeinrichtung mit getrennter Wirkung
einseitig aufgestellt.
Abgerechnet wird die Baulänge für die einseitige Aufstellung. Aufstellung in Boden,
Homogenbereich HB 1 - FRS.
Schutzeinrichtung ohne gelöste Teile mit einer Masse
größer 2 kg im Anprallversuch nach DIN EN 1317. Schutzeinrichtung ohne formaggressive Teile.
Schutzeinrichtung ' geprüft auch für Aufhaltestufe
H4b. Höhe über OK Fahrbahn 1,15 m '
Menge: 300,000 m

**02.02.0003 SE im Mittelstreifen herstellen**
Schutzeinrichtung (SE) im Mittelstreifen einschließlich
erforderlicher systembedingter Arbeiten herstellen.
Regelquerschnitt nach Unterlagen des AG.
SE nach den "Technischen Kriterien für den Einsatz von Fahrzeug-Rückhaltesystemen in Deutschland ".
SE aus Stahl.
Aufhaltestufe mindestens H 2.
Wirkungsbereichsklasse maximal W 4.
Anprallheftigkeitsstufe = B .
Einseitige Schutzeinrichtung mit getrennter Wirkung
einseitig aufgestellt.
Abgerechnet wird die Baulänge für die einseitige Aufstellung. Aufstellung in Boden,
Homogenbereich HB 1 - FRS.
Schutzeinrichtung ohne gelöste Teile mit einer Masse
größer 2 kg im Anprallversuch nach DIN EN 1317. Schutzeinrichtung ohne formaggressive Teile.
Schutzeinrichtung 'Höhe über OK Fahrbahn 0,9 m '‑
Menge: 300,000 m

**02.02.0004 ÜK/ÜE für FRS herstellen (Zulage)**
Übergangskonstruktion (ÜK) oder Übergangselement (ÜE)
für Fahrzeug-Rückhaltesystem (FRS) einschließlich erforderlicher systembedingter Arbeiten herstellen.  Vergütet wird der Mehraufwand gegenüber der Herstellung
der angegebenen Position als Zulage.
ÜK/ÜE nach den "Technischen Kriterien für den Einsatz von Fahrzeug-Rückhaltesystemen in Deutschland".
Zulage zu OZ '02.01.0001 (H2-W4-A).'
ÜK/ÜE von H2 auf H2. ÜK/ÜE von OZ '02.01.0001 (H2-W4-A)'
ÜK/ÜE auf OZ '02.01.0002 (H2-W3-B)'
Aufstellung in Boden, Homogenbereich HB 1 - FRS.
Menge: 5,000 St

**02.02.0005 ÜK/ÜE an vorhand. FRS herst. (Zul.)**
Übergangskonstruktion (ÜK) oder Übergangselement (ÜE)
an vorhandenes Fahrzeugrückhaltesystem (FRS) einschließlich erforderlicher systembedingter Arbeiten herstellen. Vergütet wird der Mehraufwand gegenüber der Herstellung der angegebenen Position als Zulage.
ÜK/ÜEnach den  "Technischen Kriterien für den Einsatz von Fahrzeug-Rückhaltesystemen in Deutschland".
Zulage zu OZ '0004.0001 (H2-W4-A)'
ÜK/ÜE an vorhandene EDSP 2,00.
Holm Profil B.
Aufstellung in Boden, Homogenbereich HB 1 - FRS.
Menge: 5,000 St

**02.02.0006 ÜK/ÜE für FRS herstellen (Zulage)**
Übergangskonstruktion (ÜK) oder Übergangselement (ÜE)
für Fahrzeug-Rückhaltesystem (FRS) einschließlich erforderlicher systembedingter Arbeiten herstellen.  Vergütet wird der Mehraufwand gegenüber der Herstellung
der angegebenen Position als Zulage.
ÜK/ÜE nach den "Technischen Kriterien für den Einsatz von Fahrzeug-Rückhaltesystemen in Deutschland".
Zulage zu OZ '02.02.0003 ' ÜK/ÜE von H2 auf H2.
ÜK/ÜE von OZ '02.02.0001 (H2-W4-A) '
ÜK/ÜE auf OZ '02.02.0003 (H2-W4-B) '
Aufstellung in Boden, Homogenbereich HB 1 - FRS.
Menge: 5,000 St

**02.02.0007 Reﬂektoren für SPL, Befestigung**
Reflektor für Schutzplankenkonstruktion liefern und
einbauen. Passend für Schutzplankenholm Profil B
Zur Montage in Langloch,  geschraubt.
Material Grundkörper: Kunststoff UV-stabilisiert
Beidseitiges Reflexionselement in Ausführung
Metall-Mehrkammer-Reflektoren (in Fahrtrichtung weiß,
entgegen der Fahrtrichtung gelb reflektierend)
Die Reflexionselemente müssen BAST geprüft sein und die
Klasse  2  der DIN EN  12899-3  für Kunststoffrückstrahler erfüllen
Die Reflexionselemente müssen luft- und wasserdicht mit
dem Grundkörper verschweißt sein.
Die Montage muss ohne Eingriff in die
Schutzplankenkonstruktion und deren Verschraubung
erfolgen
Anbringen der Reflektoren im Abstand nach Festlegung des AG.
Dem AG sind rechtzeitig Musterproben von Reflektoren
vorzulegen.
Menge: 500,000 St

#### Unterabschnitt 02.03 Anpralldämpfer

**02.03.0001 Anpralldämpfer parallel**
Anpralldämpfer  unter Lieferung fabrikneuer Bauteile, inkl. herrichten der Aufstellfläche, herstellen.

Anpralldämpfer Systemform: parallel
Geschwindigkeitsklasse: 110
Seitliche Verschiebung: D1
Zurückleitungsbereich: Z1 oder Z3
Systembreite: 1,0m bis 1,2m
ASI: A oder B
Menge: 10,000 St

**02.03.0002 Anpralldämpfer trapezförmig (Zul.)**
Zulage zur Position 02.03.0001. Systemform: trapezförmig, Systembreite hinten: 1,0 bis 2,0m.
Menge: 3,000 St

**02.03.0003 Anpralldämpfer trapezförmig (Zul.)**
Zulage zur Position 02.03.0001. Systemform: trapezförmig, Systembreite hinten: 2,0 bis 3,0m.
Menge: 3,000 St

**02.03.0004 Anpralldämpfer trapezförmig (Zul.)**
Zulage zur Position 02.03.0001. Systemform: trapezförmig, Systembreite hinten: 3,0 bis 4,0m.
Menge: 2,000 St

**02.03.0005 Anschlusskonstr. Anpralldämpfer**
Anschlusskonstruktion zwischen Anpralldämpfer und weiterführendem FRS herstellen.
Menge: 18,000 St

#### Unterabschnitt 02.04 FRS an/auf BW

**02.04.0001 FRS VZB**
Schutzeinrichtung (SE) an Anprallsockel einschließlich ggf .  erforderlicher
systembedingter Befestigung herstellen. Abgerechnet
wird die Baulänge.  SE nach den "Technischen Kriterien für den Einsatz von Fahrzeug-Rückhaltesystemen in Deutschland". SE aus Stahl.
Aufhaltestufe mindestens H2.
Wirkungsbereichsklasse maximal W 3.
Anprallheftigkeitsstufe = B.
Anpralllast 'Systemvorschlag des AG: TÜL-Nr. 1015
Super-Rail VZB'
Aufstellung am äußeren Fahrbahnrand nach Unterlagen des AG, Neigung der Aufstellfläche bis einschl. 4 v.H.
Schutzeinrichtung ohne gelöste Teile größer 2 kg, die in der Anprallprüfung von der Bauwerkskappe gefallen
sind und damit Dritte unterhalb der Brücke gefährden
könnten. Schutzeinrichtung ohne formaggressive Teile.
Menge: 250,000 m

**02.04.0002 FRS auf Brücken**
Schutzeinrichtung (SE) auf Brücken, Stützwänden oder
Streifenfundamenten einschließlich ggf . erforderlicher
systembedingter Befestigung herstellen. Abgerechnet
wird die Baulänge. SE nach den "Technischen Kriterien für den Einsatz von Fahrzeug-Rückhaltesystemen in Deutschland". SE aus Stahl.
Aufhaltestufe mindestens H2.
Wirkungsbereichsklasse maximal W 3.
Anprallheftigkeitsstufe = B.

Aufstellung auf Mittelkappe/Mittelstreifen nach Unterlagen des AG,
Neigung der Aufstellfläche bis einschl. 4 v.H.
Schutzeinrichtung ohne gelöste Teile größer 2 kg, die in der Anprallprüfung von der Bauwerkskappe gefallen
sind und damit Dritte unterhalb der Brücke gefährden
könnten. Schutzeinrichtung ohne formaggressive Teile.
Menge: 300,000 m

**02.04.0003 FRS auf Brücken**
Schutzeinrichtung (SE) auf Brücken, Stützwänden oder
Streifenfundamenten einschließlich ggf . erforderlicher
systembedingter Befestigung herstellen. Abgerechnet
wird die Baulänge. SE nach den "Technischen Kriterien für den Einsatz von Fahrzeug-Rückhaltesystemen in Deutschland". SE aus Stahl.
Aufhaltestufe mindestens H2.
Wirkungsbereichsklasse maximal W 4.
Anprallheftigkeitsstufe = B.

Aufstellung auf Mittelkappe/Mittelstreifen nach Unterlagen des AG,
Neigung der Aufstellfläche bis einschl. 4 v.H.
Schutzeinrichtung ohne gelöste Teile größer 2 kg, die in der Anprallprüfung von der Bauwerkskappe gefallen
sind und damit Dritte unterhalb der Brücke gefährden
könnten. Schutzeinrichtung ohne formaggressive Teile.
Menge: 300,000 m

**02.04.0004 FRS auf Brücken**
Schutzeinrichtung (SE) auf Brücken, Stützwänden oder
Streifenfundamenten einschließlich ggf . erforderlicher
systembedingter Befestigung herstellen. Abgerechnet
wird die Baulänge. SE nach den "Technischen Kriterien für den Einsatz von Fahrzeug-Rückhaltesystemen in Deutschland". SE aus Stahl.
Aufhaltestufe mindestens H4b.
Wirkungsbereichsklasse maximal W 3.
Anprallheftigkeitsstufe = B.

Aufstellung auf Mittelkappe/Mittelstreifen nach Unterlagen des AG,
Neigung der Aufstellfläche bis einschl. 4 v.H.
Schutzeinrichtung ohne gelöste Teile größer 2 kg, die in der Anprallprüfung von der Bauwerkskappe gefallen
sind und damit Dritte unterhalb der Brücke gefährden
könnten. Schutzeinrichtung ohne formaggressive Teile.
Menge: 300,000 m

**02.04.0005 FRS auf Brücken**
Schutzeinrichtung (SE) auf Brücken, Stützwänden oder
Streifenfundamenten einschließlich ggf . erforderlicher
systembedingter Befestigung herstellen. Abgerechnet
wird die Baulänge. SE nach den "Technischen Kriterien für den Einsatz von Fahrzeug-Rückhaltesystemen in Deutschland". SE aus Stahl.
Aufhaltestufe mindestens H4b.
Wirkungsbereichsklasse maximal W 4.
Anprallheftigkeitsstufe = B.

Aufstellung auf Mittelkappe/Mittelstreifen nach Unterlagen des AG,
Neigung der Aufstellfläche bis einschl. 4 v.H.
Schutzeinrichtung ohne gelöste Teile größer 2 kg, die in der Anprallprüfung von der Bauwerkskappe gefallen
sind und damit Dritte unterhalb der Brücke gefährden
könnten. Schutzeinrichtung ohne formaggressive Teile.
Menge: 200,000 m

**02.04.0006 BSW**
Schutzeinrichtung (SE) im Mittelstreifen einschließlich
erforderlicher systembedingter Arbeiten herstellen.
Regelquerschnitt nach Unterlagen des AG. SE nach den
"Technischen Kriterien für den Einsatz von Fahrzeug-
Rückhaltesystemen in Deutschland".
SE aus Beton. Aufhaltestufe mindestens H2.
Wirkungsbereichsklasse maximal W 2.
Anprallheftigkeitsstufe maximal B.
Schutzeinrichtung 'Systemvorschlag des AG: TÜL-Nr. 1058,
Doppelseitige BSWF Typ NJ 93 BK '
Aufstellung 'nach Unterlagen des AG '
Schutzeinrichtung ohne gelöste Teile mit einer Masse
größer 2 kg im Anprallversuch nach DIN EN 1317.
Schutz-einrichtung ohne formaggressive Teile.
Menge: 300,000 m

**02.04.0007 BeSt Connect**
Übergangskonstruktion (ÜK) oder Übergangselement (ÜE)
für Fahrzeug-Rückhaltesystem (FRS) einschließlich erforderlicher systembedingter Arbeiten herstellen. Übergang eines FRS aus Stahl auf ein Betonsystem.
ÜK/ÜE nach den "Technischen Kriterien für den Einsatz von Fahrzeug-Rückhaltesystemen in Deutschland".
Aufstellung nach Unterlagen des AG.
Menge: 4,000 St

#### Unterabschnitt 02.05 sonstige Leistungen

**02.05.0001 FRS-Pfosten erschwert einbr. (Zul.)**
Pfosten des Fahrzeug-Rückhaltesystems (FRS) unter erschwerten Bedingungen einbringen.  Vergütet wird der
Mehraufwand gegenüber dem Homogenbereich HB 1  -  FRS als Zulage. Zulage zu OZ '02.01.0001 und 02.01.0002 '
Erschwernis = erschwertes Rammen.
Menge: 250,000 St

**02.05.0002 FRS-Pfosten erschwert einbr. (Zul.)**
Pfosten des Fahrzeug-Rückhaltesystems (FRS) unter erschwerten Bedingungen einbringen.  Vergütet wird der
Mehraufwand gegenüber dem Homogenbereich HB 1  -  FRS als Zulage. Zulage zu OZ '02.01.0003 und 02.01.0004 '
Erschwernis = erschwertes Rammen.
Menge: 250,000 St

**02.05.0003 FRS-Pfosten erschwert einbr. (Zul.)**
Pfosten des Fahrzeug-Rückhaltesystems (FRS) unter erschwerten Bedingungen einbringen.  Vergütet wird der
Mehraufwand gegenüber dem Homogenbereich HB 1  -  FRS als Zulage. Zulage zu OZ '02.01.0001 und 02.01.0002 '
Erschwernis = Bohren.
Menge: 120,000 St

**02.05.0004 FRS-Pfosten erschwert einbr. (Zul.)**
Pfosten des Fahrzeug-Rückhaltesystems (FRS) unter erschwerten Bedingungen einbringen.  Vergütet wird der
Mehraufwand gegenüber dem Homogenbereich HB 1  -  FRS als Zulage. Zulage zu OZ '02.01.0003 und 02.01.0004 '
Erschwernis = Bohren.
Menge: 120,000 St

**02.05.0005 Passstück herstellen (Zulage)**
Passstück des Fahrzeug-Rückhaltesystems (FRS) einschließlich erforderlicher systembedingter Arbeiten
herstellen.  Vergütet wird der Mehraufwand gegenüber der
Herstellung der durchlaufenden Konstruktion als Zulage.
Konstruktion 'H1-W4 bzw. H1-W3 '
Menge: 10,000 St

**02.05.0006 Passstück herstellen (Zulage)**
Passstück des Fahrzeug-Rückhaltesystems (FRS) einschließlich erforderlicher systembedingter Arbeiten
herstellen.  Vergütet wird der Mehraufwand gegenüber der
Herstellung der durchlaufenden Konstruktion als Zulage.
Konstruktion 'H2-W4 bzw. H2-W3 '
Menge: 10,000 St

**02.05.0007 Leitpfosten aufstellen**
Leitpfosten aus Niederdruckpolyäthylen (PE-HD) aufstellen.Aufsatzleitpfosten, Länge 0,55 m.
Retroreflektoren einseitig, rechteckig, weiß.
Retroreflektoren Typklasse R2, Klasse 2.
Leitpfosten 'Leitpfosten auf Holm der SE,
Stahlhalterung,feuerverzinkt.
Stationierungszeichen /  Pfeilzeichen vom Lager des AN
abholen, säubern und an Leitpfosten befestigen (aufgenietet).Befestigungsmaterial liefert AN '
Menge: 250,000 St
